# Neubau Kita 'Spiel & Spaß' als Ersatz in Lübbenau Spreewald
Angebotsaufforderung (GAEB DA XML 3.1, DA83)
Projekt: GAEB 90
Währung: EUR
Auftraggeber: Stadt Lübbenau/Spreewald, 0
Erstellt mit: GAEB Toolbox V3.3 G90 R20220512/ GXML Toolbox V3.3 R20220512, GAEB 90 Import, 10.07.2026

## 10 Vorhabensbeschreibung
Allgemeines
Der Ersatzneubau der Kindertagesstätte  Spiel & Spaß  wird in
Lübbenau/Neustadt im Bereich der Richard- Wagner-Straße auf einem ca. 1
ha großen unbebauten und grünem Grundstück mit prägendem Baumbestand
entstehen. Die Auslegung erfolgt auf 140 Kinder für die Altersgruppen U3
und Ü3.

Das Projekt steht unter der Überschrift  Bauen für Kinder  Bauen für
die Zukunft . Die Ressourcenschonung und Nachhaltigkeit ist das Thema
der Zukunft und spielt bei der Auswahl der Konstruktion in der Planung
für den neuen Kitabau eine Schlüsselrolle.

Das zweigeschossige Gebäude in Holzhybridbauweise besteht aus drei
Flügeln, welche zentral über ein Foyer verbunden werden. Die Kita
platziert sich selbstbewusst auf der Süd-Ost Ecke des Grundstückes und
wird über einen urbanen Vorplatz, der sich bis zur Richard-Wagner-Straße
streckt, erschlossen. Ein angrenzender Stellplatzbereich erstreckt sich
parallel zur Richard-Wagner-Straße und bietet Eltern einen Kurzparkplatz
für das Bringen und Abholen ihrer Kinder sowie Parkmöglichkeiten für das
Personal. Gleichzeitig öffnet sich der Baukörper zu den großzügigen
Spielflächen im Osten und Norden.
Über das zentrale Foyer werden die verschieden Funktionsbereiche auf
kurzem Weg horizontal wie vertikal verbunden. Im Erdgeschoss sind neben
den dienenden Räumen und übergeordneten Funktionsbereichen wie Küche-,
Speise- und Personalräumen die U3 Kinder untergebracht. Mit Hilfe einer
Clusterbildung, bestehend aus zwei Gruppen, mit einem Nebenraum,
Nassbereich, Garderobe und Lager, wird eine einfache Orientierung und
Zugehörigkeit geschaffen. Die Räume eines Clusters im U3-Bereich liegen
direkt aneinander; der Nebenraum wird jeweils von 2 Gruppen genutzt.
Alle Gruppenräume sind direkt an den Außenbereich angeschlossen. Die
Kinder des Ü3-Bereiches sind im Obergeschoss angeordnet, hier sind je
zwei Hauptgruppenräume zusammenschaltbar, die Nebenräume und
Nassbereiche sind über einen Spielflur erreichbar. Der Raumverbund ist
durch eine transparente Gestaltung wahrnehmbar. Der umlaufende
Laubengang ermöglicht eine direkte Verbindung zwischen den Gruppenräumen
und dem Außenraum und gewährleistet einen kindgerechten und sicheren
Rettungsweg aus dem Obergeschoss.

Die Architektur des Gebäudes ist modern und funktional gestaltet, wobei
viel Wert auf eine natürliche Materialität und eine warme Atmosphäre
gelegt wird. Große Fensterflächen sorgen für eine gute Belichtung und
eine enge Verbindung zur umgebenden Natur. Die Gestaltung der
Außenanlagen orientiert sich an einer natürlichen und kindgerechten
Umgebung, die die Fantasie und Kreativität der Kinder anregt. Sie bieten
vielfältige Spielmöglichkeiten für die Kinder, wie Sandkästen,
Klettergerüste, Schaukeln und Grünflächen zum Toben und Entdecken.

<Grafik>

Bauwerkskonstruktion

Gründung
Herstellung einer bewehrten WU Betonbodenplatte, unter den 3 Stützen
Reihen je Holzbauflügel werden zusätzlich Streifenfundamente
hergestellt.

Bodenaufbau
Der Bodenaufbau wird vollständig als Trockensystem ausgebildet werden
und in allen Bereichen als Heizestrich ausgebildet. Diese so genannte
schwimmende Konstruktion wird auf einer trittfesten Wärmedämmung die
gleichzeitig die Fußbodenheizung aufnimmt hergestellt.
In den Gruppen- und Nebenräumen und im Foyer ist Linoleumboden geplant.
Der Bewegungsraum im Erdgeschoss erhält zur Dämpfung des Bodens
zusätzlich eine Korkmentschicht. Sanitärräum und Küchen werden mit
verschleißarmen und ggf. rutschhemmenden Bodenfliesen ausgestattet. Im
Kreativraum im Obergeschoss wird ein robustes Parkett angedacht. Die
Räume für rein technische oder Lagernutzungen sollen einen erhalten
staubbindende Anstriche erhalten. Alle Bereiche werden mit großzügigen
Sauberlaufzonen ausgestattet.

Außenwände
Die Außenwände sind als nicht tragend konzipiert, das Tragwerk beruht
auftragenden Stützen, Riegeln und Unterzügen aus Holz. Die Außenwände
werden in elementierter Holzrahmenbauweise mit Zellulosedämmung
ausgeführt. Die Außenwände des Foyers werden als Filigran Betonwänden
oder in KS- Mauerwerk hergestellt. Die äußere Außenwandbekleidung wird
im Bereich der 3 Holzbauflügeln als dicht, vertikale und hinterlüftete
Holzfassade geplant. Der umlaufenden Dachüberstand des Laubenganges
dient zu dem als zusätzlicher Witterungsschutz. Im Sockelbereich
schützen vorgefertigte RC-Beton die erdberührte Abdichtung vor
mechanischen Einwirkungen. Die Außenwände des Foyers werden mit
Mineralfaserdämmung gedämmt und mineralisch verputzt. Die innere
Außenwandbekleidung erfolgt mit einer Plattenbekleidung aus Lehm, welche
mit einem Feinputz versehen wird. In Teilbereichen wird eine raumhohe
GK-Vorsatzschale als Elektro- Installationsebene vorgesehen.

Außen- und Innenstützen
Das Tragwerk beruht auf tragenden Stützen, Riegeln und Unterzügen aus
Holz in den 3 Holzbauflügeln und in Beton im Foyer. Die Außen- und
Innenwände sind größtenteils nicht tragend. Im Bereich des Laubenganges
tragen Holzstützen die die Decken- und Dachkonstruktion. Im
feuchteempfindlichen Fußpunkt werden Stützenfüße in Beton- oder Stahl
ausgeführt.

Fenster, Türen und Sonnenschutz
Die zum Außenraum hin abschließenden Bauteile sind hochdämmend geplant.
Auch die großflächigen Glas-Holz Konstruktionen in den Eingangsbereichen
sind mit allen notwendigen Tür- und Fensterflügeln zu versehen und
ebenfalls hochdämmend und in Verbundsicherheitsglas geplant. Die
geplanten Holz- bzw. Holz-Aluminium-Fenster der Fassade haben eine
Dreifachverglasung, die Rahmen haben einen sehr geringen
Wärmedurchgangskoeffizienten. Fenster und sonstige großflächige
Verglasungen innerhalb der durch Brandüberschlag gefährdeten Bereiche
entsprechen der Feuerwiderstandsklasse G30. Die Ein- und Ausgangstüren
sind barrierefrei gestaltet. Es ist ein ausliegender Sonnenschutz, als
automatisch arbeitender Textilscreens für die Fenster der
Aufenthaltsräume vorgesehen.

Innenwände
Die tragenden Innenwände werden aus Brettsperrholz hergestellt und
dienen dem Lastabtrag und der Aussteifung. Im Foyer erfolgt die
Umsetzung als elementierte Betonwand. Alle verbleibenden Innenwände sind
als nicht tragend konzipiert, das Tragwerk beruht auf tragenden Stützen,
Riegeln und Unterzügen aus Holz. Die nichttragenden Innenwände werden
größtenteils in Trockenbau oder Holzrahmenbauweise ausgeführt. Im Foyer
werden die nichttragenden Innenwände als Lehmmauerwerk ausgeführt.

Decken
Die Decken werden als reine Brettsperrholzdecken in den 3 Holzbauflügeln
und im Foyer als Stahlbetondecken ausgeführt, welche auf Unterzügen und
Riegeln aus Holz und Beton lagern.

Dachkonstruktion
Es ist eine extensive Dachbegrünung mit einer PV Anlage für vorgesehen.
Der Laubengang wird mit einer rutschhemmenden gerillten Terrassendielung
aus Lärche auf Stelzlagern hergestellt. Es werden sowohl zur Belichtung
als auch teilweise zur Entrauchung dienende Fenster im Flachdach
vorgesehen.

Haustechnik

Heizung
Die Wärmeversorgung erfolgt über eine indirekte Fernwärmekompaktstation
mit Sekundärheizkreis. Die Regelung ist in der Station integriert,
Verbrauchserfassung über M-Bus-Wärmemengenzähler mit Gateway-Anbindung.
Die Fußbodenheizung wird als Trockenbausystem mit Edelstahlverteilern
und dynamischem hydraulischem Abgleich ausgeführt. Heizleitungen:
Stahlrohr (Primär), Edelstahlrohr (Sekundär), GEG-konforme Dämmung.
Warmwasser wird dezentral elektrisch bereitet.

Lüftung
In Haupt- und Nebenräumen kommen dezentrale Kompaktlüftungsgeräte mit
WRG (Enthalpie- oder Kreuzstromtauscher), elektrischen Heizregistern und
Bypass-Funktion zum Einsatz. Die Geräte sind regelbar und für spätere
Gebäudeleittechnik aufrüstbar. Abluftventilatoren in temporär genutzten
Nebenräumen (z. B. WCs, Putzräume) mit Zeitschaltung oder
Sensorsteuerung. Nachströmung über Türunterschnitte.

Kälte
Ein Mono-Split-Klimagerät für den IT-/Steuerungsraum ist vorgesehen,
ohne Redundanz, mit Störmeldeabgriff.

Küchentechnik
Die Ausgabeküche wird in Edelstahl-Gewerbequalität ausgestattet.
Enthalten sind Spüle, Herd, Unterbau-Geschirrspüler mit kurzer Laufzeit,
Warmhalteausgabe, Handwasch-/Ausgusskombination und Lagertechnik.
Haushaltskühltechnik wird verwendet, da keine Frischverarbeitung
stattfindet.

Feuerlöschanlagen
Schaumlöscher in allgemeinen Bereichen und CO -Löscher in Technikräumen.
Montage nahe Brandmeldern, teils in Wandeinbauschränken. Beschilderung
und Schutzvorrichtungen sind enthalten.

Gebäudeautomation
Keine GA-Anlage vorgesehen, jedoch vorbereitete Schnittstellen
(Regelplatinen) an wesentlichen technischen Anlagen zur späteren
Einbindung in eine GLT.

Abwasser
Freispiegelentwässerung ab Fallrohrbelüfter bis zum Sammelschacht.
Küchenabwässer über separate Leitung geführt, Vorbereitung für
nachrüstbaren Fettabscheider. Material: PVC-U (Grundleitungen),
schallgedämmter Kunststoff (Fallleitungen), PP (Anschlussleitungen).
Brandschutzmaßnahmen gemäß R90.

Trinkwasser
Edelstahlleitungen für Hauptverteilung, Metallverbundrohr für
Anschlüsse. Dezentrale Warmwasserbereitung über E-Durchlauferhitzer.
Hygienespülungen gegen Stagnation. Kalkschutzarmatur geplant,
Vorbereitung für Enthärtungsanlage. Zwei Außenwasserzapfstellen werden
installiert.

Photovoltaikanlage
Auf den Flachdächern der drei Gebäudeteile wird eine durchdringungsfreie
Photovoltaikanlage mit 237 monokristallinen Modulen (je 420 450 Wp)
installiert. Die Module werden auf einer Unterkonstruktion mit 10 15°
Neigung montiert. Zur Anlage gehören Generatoranschlusskästen,
Wechselrichter, AC/DC-Verkabelung, Überspannungsschutz,
Feuerwehrschalter sowie ein Batteriespeicher mit 3 x 20 kWh.

Niederspannungsinstallation
Die Stromversorgung erfolgt über das Netz der Stadt- und Überlandwerke
Luckau-Lübbenau. Im Hausanschlussraum wird eine Zähler-Hauptverteilung
mit Abgängen zu den Unterverteilungen und Außenanlagen installiert. In
allen Gebäudeteilen befinden sich jeweils zwei Unterverteilungen. Alle
Verteilungen werden als typgeprüfte Niederspannungsschaltanlagen gemäß
DIN EN 61439-1 ausgeführt. Kabeltrassen und Leitungsführung werden
gewerkeübergreifend abgestimmt, die Verlegung erfolgt normgerecht nach
VDE 0293-308.

Elektroinstallation und Ladeinfrastruktur
Installationsgeräte werden einheitlich in Weiß matt ausgeführt. Für den
halböffentlichen Bereich ist eine Wallbox mit 11 kW Ladeleistung
vorgesehen. Die Steuerung von Beleuchtung, Heizung und Sonnenschutz
erfolgt zentral über ein KNX-Bussystem mit Regel- und Zeitfunktionen.

Beleuchtungsanlagen
Die Beleuchtung wird vollständig mit LED-Leuchten nach DIN EN 12464-1
ausgeführt. Die Planung richtet sich nach den erforderlichen
Beleuchtungsstärken je Raumart. Ergänzend wird eine batteriegestützte
Sicherheitsbeleuchtung mit dezentralem Notlichtsystem und einer
Autonomie von 3 Stunden installiert.

Blitzschutz-, Erdungs- und Potentialausgleichsanlagen
Das Gebäude erhält eine Blitzschutzanlage der Klasse III. Ein
Fundamenterder sowie ein zusätzlicher Ringerder werden installiert. Ein
innerer Potentialausgleich sowie ein gestaffelter Überspannungsschutz
sind vorgesehen.

Telekommunikationsanlage
Geplant ist eine IP-basierte Telefonanlage mit flächendeckender
DECT-Funkabdeckung. Eine Audio-Sprechanlage wird am Eingang installiert.
Die Bedienung des Türöffners ist über Festnetz- und Mobiltelefone
möglich.

Medientechnik und Anzeigeanlagen
Im Bewegungsraum EG werden Anschlüsse für zukünftige Medientechnik
(Video, Audio, Einspielpunkte) vorgesehen. Die KITA erhält eine
medientechnische Ausstattung für die multifunktionale Bühne. Im
Eingangsbereich wird ein digitales Informationsdisplay installiert.

## 20 Allgemeine technische Vertragsbedingungen (ATV)
Die ausgeschriebene Leistung umfasst sämtliche Arbeiten zur Herstellung
des Konstruktiven Holzbaues eines Neubauvorhabens, einschließlich
folgender Hauptleistungen:

- Trockenbau Wand- und Deckenkonstruktionen

Die Ausführung sämtlicher Leistungen hat unter Berücksichtigung der
anerkannten Regeln der Technik, geltender Normen VOB etc. und der
gültigen Ausführungsplanung und Statik zu erfolgen.

Bei der Ausführung sind folgende Hinweise zu beachten und in die
Angebotskalkulation mit einzubeziehen. Leistungen, die sich hieraus
ergeben und im Leistungsverzeichnis nicht gesondert aufgeführt werden,
sind bis jetzt nicht zu erkennen.

A) Allgemeines
1.) Während aller Arbeiten des Auftragnehmers (AN) auf der Baustelle
muss mindestens ein deutsch sprechender Vertreter des AN anwesend sein,
der bevollmächtigt ist, Anordnungen der Bauüberwachung entgegenzunehmen
und weisungsberechtigt die erforderlichen Maßnahmen ergreifen kann. Er
nimmt an den Baubesprechungen teil Weisungen der Bauüberwachung oder
Behörden ist Folge zu leisten.
2.) Der Fachbauleiter ist schriftlich zu benennen.
3.) Alle Mitarbeiter auch Nachauftragnehmer sind täglich namentlich vor
Beginn der Arbeiten im Bautagebuch pro Schicht zu erfassen.
4.) Während aller Arbeiten ist ein Bautagebuch zu führen und wöchentlich
als Original an die Bauleitung auszuhändigen, Mindestangaben sind:
- eingesetztes Personal
- eingesetzte Maschinen
- Temperatur (min und max)
- Niederschlagsmenge
- bearbeitet Teilgebiete
- besondere Vorkommnisse wie Beschädigungen
- weitere Eintragungen siehe Leistungspositionen
5.) Rauchverbot:
Im gesamten Gebäude herrscht striktes Rauchverbot.
6.) Brandschutz/Unfallschutz
Auf der Baustelle sind alle einschlägigen Brandschutz- und
Unfallverhütungsvorschriften zu beachten die Baustellenordnung ist zu
beachten! Vorbeugende Schutzmaßnahmen und Brandschutzmaßnahmen gehören
zu den Pflichten des Auftragnehmers.
7.) Schweißen, brennen und andere thermische Verfahren sind in dem
Gebäude verboten und Trennarbeiten zum Beispiel durch sägen zu
realisieren in begründeten Ausnahmefall sind thermische Verfahren nur
nach Erteilung eines Schweißerlaubnisscheins durch die Bauüberwachung
zulässig.
8.) Die Baumaßnahme wird durch ein SIGEKO betreut die Hinweise und
Anweisungen sind zu beachten und umzusetzen.

B) Bedingen für die Leistungserbringung:
Die Baustelle befindet sich in der Lübbenauer Neustadt zwischen der
Robert Schumann Straße im Norden und der Richard Wagner Straße im Süden.
Östlich grenzt eine öffentliche Grünflache und Geschosswohnungsbau an
das Baugrundstück. Westlich befindet sich eine neu hergestellte
Zufahrtsstraße, welcher nicht für den Baustellenverkehr genutzt werden
darf.

ACHTUNG: Das Baugrundstück liegt innerhalb eines Wasserschutzgebietes
der Zone III. Es sind daher die einschlägigen gesetzlichen und
behördlichen Vorgaben sowie die sich daraus ergebenden besonderen
Bedingungen und Anforderungen strikt zu beachten.

Die Einhaltung der entsprechenden Regelwerke, insbesondere der
Wasserschutzgebietsverordnung und weiterer einschlägiger Umwelt- und
Bauvorschriften, ist zwingend erforderlich und obliegt allen
Beteiligten.

C) Koordination und Abstimmungen
In Vorbereitung der Leistungserbringung auf der Baustelle und während
der Ausführung der Leistungen hat der AN bei den wöchentlichen
Bausitzungen anwesend zu sein. Dazu muss mindestens ein
deutschsprachiger bevollmächtigter Firmenvertreter für die Dauer der
Bausitzungen anwesend sein. Die örtliche Bauüberwachung lädt zu diesen
Terminen per e-mail ein.
Beräumung Baustelle
Die Arbeitsplätze sind täglich nach Beendigung der Arbeiten aufzuräumen
und die anfallenden Stoffe (Verpackungsmaterial, Schutt und so weiter.)
Eigenverantwortlich zu beseitigen. Arbeitsflächen sind täglich zu
besenrein zu verlassen und bei Gefahr ab zu sperren
Weitere Unternehmer auf der Baustelle
Bei der Ausführung der ausgeschriebenen Leistungen ist mit
gleichzeitigen Bau Ausführungen weiterer Gewerke zu rechnen.
Sonstiges
Der Auftragnehmer hat die Leitung der Baustelle einem erfahrenen Polier
zu übertragen.
Der Auftragnehmer hat für die rechtzeitige und ordnungsgemäße
Bauüberwachung aller statisch beanspruchten Konstruktionsteile durch die
Bauaufsichtsbehörde / Prüfingenieur bzw. durch den Tragwerksplaner zu
sorgen.
Vor der Bauüberwachung dürfen diese Teile nicht durch Schalungen oder
Bekleidungen verdeckt werden.
Alle Elemente sind während des Transportes, der Montage und im
Rohbauzustand vor direkter Bewitterung zu schützen.
Der Unternehmer hat die Elemente bis zur Herstellung der Regendichtheit
des Gebäudes selbstverantwortlich vor Feuchtigkeit zu schützen. Das
Abdecken mit Folien und Planen ist so zu gewährleisten, dass die
Feuchtigkeit vom Bauwerk fern gehalten wird. Dies ist in die
Einzelpositionen entsprechend einzukalkulieren. Es ist mit
Starkregenereignissen zu rechnen. Über die gesamten Grundfläche der
Dachdecke wird in ausreichender Höhe von Seiten des Auftraggebers eine
Wetterschutzdach vorgesehen.

D) Abrechnung
1.) Die Abrechnung erfolgt nach VOB/C DIN 18 334. Die Abrechnung erfolgt
grundsätzlich schriftlich und nach den gültigen Ausführungszeichnungen.
Die Aufstellung der Aufmaße erfolgt LV-konform. Es ist LV-konform
abzurechnen. Das Aufmaß ist in tabellarischer Aufstellung einzureichen.
Über die Leistungspositionen des Auftrags-LVs hinausgehende oder nicht
durch ordentliche Nachträge erfasste oder erfassbare zusätzliche
Leistungen, werden nur abgerechnet wenn sie auf schriftlicher Anweisung
der Bauleitung basieren.

2.) Teil- und Schlussrechnungen werden durch die Bauüberwachung nur
akzeptiert, wenn zuvor die dem Leistungs- und Abrechnungsstand
entsprechenden Aufmaße zur Prüfung eingereicht worden sind. Erst nach
der Freigabe der Aufmaße durch die Bauüberwachung kann der Auftragnehmer
die entsprechende Rechnung, die dann auf den freigegebenen Massen
basiert, einreichen.
Das Aufmaß hat positionsgerecht zu erfolgen. Die Rechnungsstellung ist
für alle Häuser zusammengefasst vorzunehmen. Die Berechnung der
Kostenanteile für Sporthalle und Schule werden in den Teilrechnungen
durch die Bauüberwachung erstellt.

E) Ausführungsfristen
1.) In den Verdingungsunterlagen sind in der Besonderen
Vertragsbedingungen Formular 214 Baufristen benannt. Diese Fristen sind
bindend entsprechend VOB.
2.) Verlängern sich die Bauzeiten z.B. aus Verzügen der am Bau tätigen
Gewerke oder den Witterungsverhältnissen, also Gründen, die der
Auftragnehmer nicht zu verantworten hat oder die er nicht beeinflussen
kann, berechtigt ihn das nicht Nachträge zu stellen im Sinne der
Änderung von Einheitspreisen, auch wenn die Verlängerungszeiträume über
die 10%-Regelung der VOB hinaus gehen sollten.
Die Einheitspreise des Angebotes sind bindend bis zur Fertigstellung des
Vorhabens.

F) Technische Vorbemerkungen

Für die Leistungen gelten die Allgemeinen Technischen
Vertragsbedingungen für Bauleistungen insbesondere die VOB/C  in der
jeweils gültigen Fassung.

Alle folgenden Aufwendungen und Bedingungen sind zu erbringen / zu
erfüllen und in die Einheitspreise einzukalkulieren. Die Aufwendungen
werden nicht gesondert vergütet:

Baustelleneinrichtung
Zum Zeitpunkt der hier ausgeschriebenen Arbeiten ist ein
Sanitärcontainer, Baustrom und Bauwasser vorhanden sowie die Sicherung
der Baustelle durch Bauzaun gegegeben. Alle weitere erforderliche
Baustelleneinrichtung ist durch den AN in die Einheitspreise mit
einzukalkulieren. Beispielsweise jegliche Gerüste und Abstützungen im
für die Erbringung der eigenen Leistung sowie alle für die Montage
erforderlichen Hub-, Förder- bzw. Transporthilfsmittel auch Hebezuge wie
Kräne sind durch den AN, entsprechend seiner Technologie, in die
Einzelpositionen mit einzukalkulieren, Herstellen von Anschlüssen für
eigene stationären Einrichtungen wie z.B. Kran und Unterkünfte an die
Verteilerstelle selbst, Gerüste (Schutz-, Arbeits- und Traggerüste) und
Abstützungen für den Aufbau der eigenen Konstruktionen sind die
Einheitspreise mit einzukalkulieren. Bauseits wird ein äußeres Fassaden-
und Dachfanggerüst nach Stellung des Holzbaues bereitgestellt.
Eingeschlossen sind die für die Durchführung der vertraglichen
Leistungen erforderlichen Lager- und Arbeitsplätze.
Nach Abschluss der Baumaßnahme sind die Geländeflächen, auf denen sich
Baustelleneinrichtungen befunden haben, zu reinigen und
wiederherzustellen. Eventuelle Befestigungen der Lager- und
Arbeitsplätze sind zu beseitigen.

Aufmaße zur Abrechnung
Die Aufmaße sind an Ort und Stelle gemeinsam vom AG und AN zu nehmen.
Rechnungen, welche nicht durch gemeinsame Aufmaße belegt sind, gelten
als nicht prüffähig. Sie werden nicht anerkannt. Für jede Position des
Leistungsverzeichnisses ist ein gesondertes Aufmaß auf einem eigenen,
nummerierten Blatt zu erstellen. Jedes Blatt muss neben dieser Zahl die
Nummer der Position tragen. Jedes Blatt ist von beiden Teilen mit dem
Datum der Aufmaße zu unterzeichnen. Die Durchschrift gilt als Sicherung
gegen nachträgliche Änderungen. Es ist unzulässig, Aufmaße zu
übertragen. Die Urschrift der Aufmaße erhält der AG, die Durchschrift
der AN.

Schutz der Bauteile
Die Bauteile sind vor Witterung und mechanischen Einflüssen über den
Zeitraum der Leistungserbringung bis zur Abdichtung der Gebäudehülle
(Dach und Fenster) über die Nebenleistung hinaus zu schützen. Sämtliche
Holzoberflächen wie Wände, Decke und Dachdecke bleiben sichtbar und
werden nicht oberflächenbeschichtet.
Die Leistungs ist in den Einzelpositionen mit einzukalkulieren.

G) Anlagenverzeichnis zum Leistungsverzeichnis

1.) BE Plan  o.M.  DIN A3
2.) Grundriss EG  M 1:200  DIN A1
3.) Grundriss OG  M 1:200  DIN A1
4.) Schnitte/ Ansichten  M 1:200  DIN A1
5.) 3D Abb.  o.M.  DIN A1

## 20 Allgemeine technische Vertragsbedingungen (ATV)
Die ausgeschriebene Leistung umfasst sämtliche Arbeiten zur Herstellung
des Konstruktiven Holzbaues eines Neubauvorhabens, einschließlich
folgender Hauptleistungen:

- Terrassen- und Laubengangbelag aus Holz inkl. Unterkonstruktion

Die Ausführung sämtlicher Leistungen hat unter Berücksichtigung der
anerkannten Regeln der Technik, geltender Normen VOB etc. und der
gültigen Ausführungsplanung und Statik zu erfolgen.

Bei der Ausführung sind folgende Hinweise zu beachten und in die
Angebotskalkulation mit einzubeziehen. Leistungen, die sich hieraus
ergeben und im Leistungsverzeichnis nicht gesondert aufgeführt werden,
sind bis jetzt nicht zu erkennen.

A) Allgemeines
1.) Während aller Arbeiten des Auftragnehmers (AN) auf der Baustelle
muss mindestens ein deutsch sprechender Vertreter des AN anwesend sein,
der bevollmächtigt ist, Anordnungen der Bauüberwachung entgegenzunehmen
und weisungsberechtigt die erforderlichen Maßnahmen ergreifen kann. Er
nimmt an den Baubesprechungen teil Weisungen der Bauüberwachung oder
Behörden ist Folge zu leisten.
2.) Der Fachbauleiter ist schriftlich zu benennen.
3.) Alle Mitarbeiter auch Nachauftragnehmer sind täglich namentlich vor
Beginn der Arbeiten im Bautagebuch pro Schicht zu erfassen.
4.) Während aller Arbeiten ist ein Bautagebuch zu führen und wöchentlich
als Original an die Bauleitung auszuhändigen, Mindestangaben sind:
- eingesetztes Personal
- eingesetzte Maschinen
- Temperatur (min und max)
- Niederschlagsmenge
- bearbeitet Teilgebiete
- besondere Vorkommnisse wie Beschädigungen
- weitere Eintragungen siehe Leistungspositionen
5.) Rauchverbot:
Im gesamten Gebäude herrscht striktes Rauchverbot.
6.) Brandschutz/Unfallschutz
Auf der Baustelle sind alle einschlägigen Brandschutz- und
Unfallverhütungsvorschriften zu beachten die Baustellenordnung ist zu
beachten! Vorbeugende Schutzmaßnahmen und Brandschutzmaßnahmen gehören
zu den Pflichten des Auftragnehmers.
7.) Schweißen, brennen und andere thermische Verfahren sind in dem
Gebäude verboten und Trennarbeiten zum Beispiel durch sägen zu
realisieren in begründeten Ausnahmefall sind thermische Verfahren nur
nach Erteilung eines Schweißerlaubnisscheins durch die Bauüberwachung
zulässig.
8.) Die Baumaßnahme wird durch ein SIGEKO betreut die Hinweise und
Anweisungen sind zu beachten und umzusetzen.

B) Bedingen für die Leistungserbringung:
Die Baustelle befindet sich in der Lübbenauer Neustadt zwischen der
Robert Schumann Straße im Norden und der Richard Wagner Straße im Süden.
Östlich grenzt eine öffentliche Grünflache und Geschosswohnungsbau an
das Baugrundstück. Westlich befindet sich eine neu hergestellte
Zufahrtsstraße, welcher nicht für den Baustellenverkehr genutzt werden
darf.

ACHTUNG: Das Baugrundstück liegt innerhalb eines Wasserschutzgebietes
der Zone III. Es sind daher die einschlägigen gesetzlichen und
behördlichen Vorgaben sowie die sich daraus ergebenden besonderen
Bedingungen und Anforderungen strikt zu beachten.

Die Einhaltung der entsprechenden Regelwerke, insbesondere der
Wasserschutzgebietsverordnung und weiterer einschlägiger Umwelt- und
Bauvorschriften, ist zwingend erforderlich und obliegt allen
Beteiligten.

C) Koordination und Abstimmungen
In Vorbereitung der Leistungserbringung auf der Baustelle und während
der Ausführung der Leistungen hat der AN bei den wöchentlichen
Bausitzungen anwesend zu sein. Dazu muss mindestens ein
deutschsprachiger bevollmächtigter Firmenvertreter für die Dauer der
Bausitzungen anwesend sein. Die örtliche Bauüberwachung lädt zu diesen
Terminen per e-mail ein.
Beräumung Baustelle
Die Arbeitsplätze sind täglich nach Beendigung der Arbeiten aufzuräumen
und die anfallenden Stoffe (Verpackungsmaterial, Schutt und so weiter.)
Eigenverantwortlich zu beseitigen. Arbeitsflächen sind täglich zu
besenrein zu verlassen und bei Gefahr ab zu sperren
Weitere Unternehmer auf der Baustelle
Bei der Ausführung der ausgeschriebenen Leistungen ist mit
gleichzeitigen Bau Ausführungen weiterer Gewerke zu rechnen.
Sonstiges
Der Auftragnehmer hat die Leitung der Baustelle einem erfahrenen Polier
zu übertragen.
Der Auftragnehmer hat für die rechtzeitige und ordnungsgemäße
Bauüberwachung aller statisch beanspruchten Konstruktionsteile durch die
Bauaufsichtsbehörde / Prüfingenieur bzw. durch den Tragwerksplaner zu
sorgen.
Vor der Bauüberwachung dürfen diese Teile nicht durch Schalungen oder
Bekleidungen verdeckt werden.
Alle Elemente sind während des Transportes, der Montage und im
Rohbauzustand vor direkter Bewitterung zu schützen.
Der Unternehmer hat die Elemente bis zur Herstellung der Regendichtheit
des Gebäudes selbstverantwortlich vor Feuchtigkeit zu schützen. Das
Abdecken mit Folien und Planen ist so zu gewährleisten, dass die
Feuchtigkeit vom Bauwerk fern gehalten wird. Dies ist in die
Einzelpositionen entsprechend einzukalkulieren. Es ist mit
Starkregenereignissen zu rechnen. Über die gesamten Grundfläche der
Dachdecke wird in ausreichender Höhe von Seiten des Auftraggebers eine
Wetterschutzdach vorgesehen.

D) Abrechnung
1.) Die Abrechnung erfolgt nach VOB/C DIN 18 334. Die Abrechnung erfolgt
grundsätzlich schriftlich und nach den gültigen Ausführungszeichnungen.
Die Aufstellung der Aufmaße erfolgt LV-konform. Es ist LV-konform
abzurechnen. Das Aufmaß ist in tabellarischer Aufstellung einzureichen.
Über die Leistungspositionen des Auftrags-LVs hinausgehende oder nicht
durch ordentliche Nachträge erfasste oder erfassbare zusätzliche
Leistungen, werden nur abgerechnet wenn sie auf schriftlicher Anweisung
der Bauleitung basieren.

2.) Teil- und Schlussrechnungen werden durch die Bauüberwachung nur
akzeptiert, wenn zuvor die dem Leistungs- und Abrechnungsstand
entsprechenden Aufmaße zur Prüfung eingereicht worden sind. Erst nach
der Freigabe der Aufmaße durch die Bauüberwachung kann der Auftragnehmer
die entsprechende Rechnung, die dann auf den freigegebenen Massen
basiert, einreichen.
Das Aufmaß hat positionsgerecht zu erfolgen. Die Rechnungsstellung ist
für alle Häuser zusammengefasst vorzunehmen. Die Berechnung der
Kostenanteile für Sporthalle und Schule werden in den Teilrechnungen
durch die Bauüberwachung erstellt.

E) Ausführungsfristen
1.) In den Verdingungsunterlagen sind in der Besonderen
Vertragsbedingungen Formular 214 Baufristen benannt. Diese Fristen sind
bindend entsprechend VOB.
2.) Verlängern sich die Bauzeiten z.B. aus Verzügen der am Bau tätigen
Gewerke oder den Witterungsverhältnissen, also Gründen, die der
Auftragnehmer nicht zu verantworten hat oder die er nicht beeinflussen
kann, berechtigt ihn das nicht Nachträge zu stellen im Sinne der
Änderung von Einheitspreisen, auch wenn die Verlängerungszeiträume über
die 10%-Regelung der VOB hinaus gehen sollten.
Die Einheitspreise des Angebotes sind bindend bis zur Fertigstellung des
Vorhabens.

F) Technische Vorbemerkungen

Für die Leistungen gelten die Allgemeinen Technischen
Vertragsbedingungen für Bauleistungen insbesondere die VOB/C  in der
jeweils gültigen Fassung.

Alle folgenden Aufwendungen und Bedingungen sind zu erbringen / zu
erfüllen und in die Einheitspreise einzukalkulieren. Die Aufwendungen
werden nicht gesondert vergütet:

Baustelleneinrichtung
Zum Zeitpunkt der hier ausgeschriebenen Arbeiten ist ein
Sanitärcontainer, Baustrom und Bauwasser vorhanden sowie die Sicherung
der Baustelle durch Bauzaun gegegeben. Alle weitere erforderliche
Baustelleneinrichtung ist durch den AN in die Einheitspreise mit
einzukalkulieren. Beispielsweise jegliche Gerüste und Abstützungen im
für die Erbringung der eigenen Leistung sowie alle für die Montage
erforderlichen Hub-, Förder- bzw. Transporthilfsmittel auch Hebezuge wie
Kräne sind durch den AN, entsprechend seiner Technologie, in die
Einzelpositionen mit einzukalkulieren, Herstellen von Anschlüssen für
eigene stationären Einrichtungen wie z.B. Kran und Unterkünfte an die
Verteilerstelle selbst, Gerüste (Schutz-, Arbeits- und Traggerüste) und
Abstützungen für den Aufbau der eigenen Konstruktionen sind die
Einheitspreise mit einzukalkulieren. Bauseits wird ein äußeres Fassaden-
und Dachfanggerüst nach Stellung des Holzbaues bereitgestellt.
Eingeschlossen sind die für die Durchführung der vertraglichen
Leistungen erforderlichen Lager- und Arbeitsplätze.
Nach Abschluss der Baumaßnahme sind die Geländeflächen, auf denen sich
Baustelleneinrichtungen befunden haben, zu reinigen und
wiederherzustellen. Eventuelle Befestigungen der Lager- und
Arbeitsplätze sind zu beseitigen.

Aufmaße zur Abrechnung
Die Aufmaße sind an Ort und Stelle gemeinsam vom AG und AN zu nehmen.
Rechnungen, welche nicht durch gemeinsame Aufmaße belegt sind, gelten
als nicht prüffähig. Sie werden nicht anerkannt. Für jede Position des
Leistungsverzeichnisses ist ein gesondertes Aufmaß auf einem eigenen,
nummerierten Blatt zu erstellen. Jedes Blatt muss neben dieser Zahl die
Nummer der Position tragen. Jedes Blatt ist von beiden Teilen mit dem
Datum der Aufmaße zu unterzeichnen. Die Durchschrift gilt als Sicherung
gegen nachträgliche Änderungen. Es ist unzulässig, Aufmaße zu
übertragen. Die Urschrift der Aufmaße erhält der AG, die Durchschrift
der AN.

Schutz der Bauteile
Die Bauteile sind vor Witterung und mechanischen Einflüssen über den
Zeitraum der Leistungserbringung bis zur Abdichtung der Gebäudehülle
(Dach und Fenster) über die Nebenleistung hinaus zu schützen. Sämtliche
Holzoberflächen wie Wände, Decke und Dachdecke bleiben sichtbar und
werden nicht oberflächenbeschichtet.
Die Leistungs ist in den Einzelpositionen mit einzukalkulieren.

G) Anlagenverzeichnis zum Leistungsverzeichnis

1.) BE Plan  o.M.  DIN A3
2.) Grundriss EG  M 1:200  DIN A1
3.) Grundriss OG  M 1:200  DIN A1
4.) DA.  M 1:200  DIN A1
5.) Schnitte/ Ansichten  M 1:200  DIN A1
6.) 3D Abb.  o.M.  DIN A1
7.) Details Terrassenbelag o.M.  DIN A1

## Los 015 Terrassenbelag Laubengang

### Titel 1 TITEL I Terrassenbelag Laubengang

**1.10 Bautenschutzmatte**
Liefern und Verlegen aus Recycling-Gummigranulat
liefern und lose auf der Abdichtung verlegen, fixieren,
abgestimmt auf den danach beschriebenen Belag und
Unterkonstruktion

Farbe: schwarz meliert
Dicke: 10 mm

Fabrikat und Typ: '....................................
...........................'
Menge: 425,000 m2
DIN 276-1: 353

**1.20 Laubengang- und Terrassenbelag aus Holz, inkl. Unterkonstruktion**
Liefern und Herstellen Terrassen- und Balkonbelag aus
Holzdielen auf der Unterkonstruktion nach Verlegeplan
(siehe Anhang) Verlegung parallel zur Gebäudekante,
fachgerecht mit sauber durchlaufenden mind. 5 mm
breiten Fugen befestigen, inkl. aller nachgebundenen
Nebenarbeiten, Materialien und Befestigungsmittel,
geeignet für Beläge gemäß Belastungsklasse Z nach DIN
EN 1991-1-1

Belag:
- Holzdiele: Lärche
- Maße: ca. 27 x 145 mm
- grob genutet, fein geriffelt, kammergetrocknet,
aufgrund der ebenen Oberfläche besonders rutschfest,
sehr hartes Nadelholz, gute Langlebigkeit, ohne
Anstrich witterungsbeständig
- Rutschklasse =/> R10
- Fugen:  ca. 5 mm
- Punktbelastung: bis 100 kg, Flächenlast bis 1000
kg/m2
- Balkontiefe: 1,20 m bis 4,50 m
- Befestigung mit Terrassenschrauben aus Edelstahl

Fabrikat/Typ Belag:

.............................................
  (Bietereintrag)

Unterkonstruktion:
- Traglattung Kanthölzern oder Recyclingkunststoff für
Terrassen- und Balkonbelag aus Holzdielen, Höhe 30 mm,
nach Wahl des AN
- Achsabstand UK ca. 450 mm, nach statischen
Erfordernissen und Wahl des AN
- Stelzlager/ Drehfuß, stufenlos höhenverstellbar, aus
schwarzem Kunststoff ca. 20 - 40 mm

Fabrikat/Typ Unterkonstruktion:

.............................................
  (Bietereintrag)

Fabrikat/Typ Stelzlager:

.............................................
  (Bietereintrag)

Untergrund (bauseits):
- EPS  Dämmung ohne Gefälle
- Abdichtung, Kunststoffbahn, FPO o.Ä
- Bautenschutzmatte (siehe Folgeposition)

Inklusive aller benötigten Schnittarbeiten und
Befestigungsmittel, das Anarbeiten an die Attika- und
Gebäuderänder ist einzukalkulieren, Verlegung einschl.
UK nach Herstellervorschriften

Einbauort: Laubengänge und Terrassen im 1.OG

Material: '............................................
..................'

Lohn: '................................................
..............'
Menge: 425,000 m2

**1.30 ZULAGE Anarbeiten an Fenster- und Türnischen**
Zulage für das passgenaue Anarbeiten an Fenster- und
Türnischen für den Belag und Unterkonstruktion, inkl.
aller erforderlichen Zuschnitte, Anpassungen und
Befestigungen

Nischentiefe: ca. 15 cm
Nischenlängen: ca. 0,90 bis 2,60 m
Anzahl: ca. 48 Stück
Menge: 90,000 lfm

**1.40 Beschichtung Terrassendielen mit Öl**
Grund- und Schlussbeschichtung (2 Arbeitsgänge) mit
Terrassen-Öl lösemittelhaltig auf auf Basis einer
modifizierten Acrylatdispersion, zum vorbeugenden
Schutz von Holz ohne Erdkontakt im Außenbereich in den
Gebrauchsklassen 2 und 3 gemäß DIN EN 335-1 und DIN
68800-1 vor UV-Strahlung und allgemeiner Bewitterung.

Farbton: Nach Wahl des AG und Bemusterung des AN

Fabrikat/ Typ Osmo Terrassen-Öl oder gleichwertig

....................................... (Bietereintrag)

Material: '............................................
..................'

Lohn: '................................................
..............'
Menge: 425,000 m2

### Titel 2 TITEL VI Sonstiges und Stundenlohnarbeit

**2.10 Erstellung einer detaillierten Werkplanung mit Verlegeplan**
für den Terrassenbelag und Unterkonstruktion, auf der
Grundlage der Ausführungs- und Detailplanung des
Architekten, es ist die komplette Werkplanung durch den
AN aufzustellen, diese beinhaltet die statische
Nachweise der Konstruktionen und derer
Befestigungsmittel, zusätzlich ist die Herstellung der
erforderlichen Anordnungs- und Montagepläne sowie
Detailpläne für die verschiedenen Anschlusssituationen
nötig, Übergabeform in Papier- und Digitaler Form und
ist dem Architekten zur Freigabe vorzulegen und
entsprechend den sich ergebenden Prüfläufen die
Änderungen und Korrekturen einzuarbeiten, bis der
endgültige Freigabevermerk des Architekten erteilt
wird, die aktualisierten und freigegebenen Unterlagen
der kompletten Werkplanung des AN sind in 3-facher
Ausführung als Dokumentation für den AG mindestens 2
Wochen vor Schlussabnahme beizubringen
Menge: 1,000 psch
DIN 276-1: 353

**2.20 Verrechnungssatz für Arbeitskraft, Facharbeiter**
Stundenlohnarbeiten auf Anordnung des AG.
Angeboten wird für die jeweilige Arbeitskraft ein
Verrechnungssatz, der sämtliche Aufwendungen enthält,
insbesondere den tatsächlichen Lohn einschließlich
vermögenswirksamer Leistungen mit den Zuschlägen für
Gemeinkosten sowie Lohn- bzw. Gehaltsnebenkosten.
Zuschläge für Überstunden sind eingerechnet.
Menge: 5,000 h
DIN 276-1: 365

USt %: 19,00; Summe brutto: 0,00
